# Los 1d Baufeldfreimachung Kompakt Shop, Asia, Döner
Angebotsaufforderung (GAEB 90, DA83)
Währung: EUR
Auftraggeber: Autobahn GmbH des Bundes

## Los 1d Baufeldfreimachung: Kompakt, Asia
Datum: 19.03.26

*Hinweis*
Gilt f. alle OZ des LV: Erschwernisse aufgrund geringer
lichter Höhen (z.B. i. Einfahrtsbereich), Höheneinschränkung in Achse 1-3, beengten Platzverhältnissen
sowie An- u. Abtransport v. Baumaterialien ín d.
Betriebspausen des Busverkehrs

### Abschnitt 00 Allgemeine Leistungen

#### Unterabschnitt 00.00 Baustelleneinrichtung

**00.00.0001 Baustelle einrichten Sämtl.LV-Abschn.*Zufahrt vorh.**
Gilt f. alle OZ des LV´s: Erschwernisse aufgrund
geringer
lichter Höhen (z.B. i. Einfahrtsber.),
beengten Platzverhältnissen sowie An- u. Abtransport
v. Baumaterialien ín d. Betriebspausen d.Busverkehrs
(v. 00:30 bis 04:30 Uhr) sind einzurechnen.

Geräte, Werkzeuge und sonstige Betriebsmittel, die zur
vertragsgemäßen Ausführung der Bauleistungen erforderlich sind, auf die Baustelle bringen, bereitstellen und
soweit der Geräteeinsatz nicht gesondert vergütet
wird - betriebsfertig aufstellen einschl. der dafür
notwendigen Arbeiten. Die erforderlichen festen Anlagen
herstellen. Baubüros, Unterkünfte, Werkstätten, Lagerschuppen und dgl., soweit erforderlich, antransportieren, aufbauen und einrichten.

Strom-, Wasser-, Fernsprechanschluss sowie
Entsorgungseinrichtungen und dgl. für die Baustelle,
soweit erforderlich, herstellen. Bei Bedarf
Lagerplätze, sonstige Platzbefestigungen und Wege im
Baustellenbereich anlegen. Oberbodenarbeiten einschl.
Beseitigen von Aufwuchs für die Baustelleneinrichtung,
soweit erforderlich, ausführen.
Flächen beschaffen, sofern die vom AG zur Verfügung
gestellten nicht ausreichen.
Kosten für Vorhalten, Unterhalten und Betreiben der
Geräte, Anlagen und Einrichtungen einschl. Mieten,
Pacht, Gebühren und dgl. werden nicht mit dieser
Pauschale, sondern mit den Einheitspreisen der
betreffenden Teilleistungen vergütet. Soweit nicht für
bestimmte Leistungen für das Einrichten der Baustelle
gesonderte Positionen im Leistungsverzeichnis enthalten
sind, gilt die Pauschale für alle Leistungen sämtlicher
Abschnitte des Leistungsverzeichnisses. Zufahrt zur
Baustelle vorhanden.
Menge: 1,000 Psch

**00.00.0002 Baustelle räumen Sämtl. LV-Abschn.**
Baustelle von allen Geräten, Anlagen, Einrichtungen und
dgl. räumen. Benutzte Flächen und Wege entsprechend dem
ursprünglichen Zustand herrichten. Soweit nicht für
bestimmte Leistungen für das Räumen der Baustelle gesonderte Positionen im Leistungsverzeichnis enthalten
sind, gilt die Pauschale für alle Leistungen sämtlicher
Abschnitte des Leistungsverzeichnisses.
Menge: 1,000 Psch

**00.00.0003 Bauzaun aufstell, umsetzen u. entf. Zaunhöhe 2,0 m*Stahlgitter-FT**
Bauzaun nach Unterlagen des AG einschl. d.erforder-
lichen Tore und Pfosten standsicher aufstellen,
während der Bauzeit vorhalten und unterhalten,
ggf. nach Wahl d. AN umsetzen sowie nach Beendigung
der Bauzeit entfernen. 70v.H. des Preises werden nach
Aufstellen, der Rest nach Entfernen des Bauzaunes
vergütet.
Zaunhöhe = 2,00 m.
Zaun aus Stahlgitter-Fertigteilen.
Menge: 110,000 m

**00.00.0004 Absp.g.,Warneinr. aufb., und abb. Typ RA1 mit Tastleiste**
Absperrgerät oder Warneinrichtung betriebsfertig aufbauen, nach Wahl des AN umsetzen und abbauen.
Vorhalten, Kontrolle, Wartung, In-
standsetzung und Betreiben werden gesondert vergütet.
Vorübergehende Verkehrssicherungsmaßnahmen durchführen.
70 v. H. des Preises werden nach betriebsfertigem Aufbau, der Rest nach Abbau vergütet.
Absperrgerät oder Warneinrichtung Schrankenzaun
 1000 x 2000 mm mit Aufstellvorrichtung.
Mit retroreflektierender Folie Klasse RA1.
Mit Tastleiste.
Menge: 14,000 St

**00.00.0005 Absp.g.,Warneinr. vorhalten wie Vorposition**
StL-Nr. 22110541001
Absperrgerät oder Warneinrichtung vorhalten, warten,
instand setzen und betreiben. Vorübergehende Verkehrssicherungsmaßnahmen durchführen. Die Kontrolle wird gesondert vergütet.
Absperrgerät oder Warneinrichtung wie in Vorposition
beschrieben.
Menge: 1500,000 Std

**00.00.0006 Straßenlaterne bauzeitlich sichern Wahl des AN**
Straßenlaterne bauzeitlich nach Wahl des AN sichern.
Straßenlaterne im Bereich zwischen Achse 1A und Zugang
S-Bahnhof Rathaus Steglitz und Ausgang
Berlinickestraße/Mittelstraße.
Menge: 2,000 St

**00.00.0007 Asphaltbefestig Gehwegüberfahrt**
Asphaltbefestigung herstellen. Anlieferung des
Asphaltmischguts
in thermoisolierten Transportbehältern. Einbau als
Gehwegüberfahrung in Handeinbau auf Vliesunterlage.
Vliesunterlage mit min. 250g/m²
Einbaudicke min. 10 cm
Menge: 20,000 m2

#### Unterabschnitt 00.01 Technische Bearbeitung

**00.01.0001 Entsorgungskonzept aufstellen nichtgef.Abfälle*inn. Baust. AG Analytik durch AN**
StL-Nr. 22390201012999903
Entsorgungskonzept zum Beproben, Aufnehmen, Fördern,
Zwischenlagern, Verladen sowie Verwerten,
Aufbereiten oder Beseitigen von Abfällen und
Ausbaustoffen aufstellen. Positions- und
ortsbezogenen Ablaufplan mit Personal-, Maschinen-
und Geräteeinsatz auf Grundlage des Bauzeitenplanes
des AN aufstellen. Abbruch- und Aufnahmeverfahren
für die jeweiligen Abfälle und Ausbaustoffe zur
Entsorgung beschreiben. Verwertungswege innerhalb
und Entsorgungswege zur Verwertungs-, Aufbereitungs-
oder Beseitigungsanlage außerhalb der Baustelle
beschreiben. Arbeitsanweisungen für sämtliche
Prozessbeteiligte aufstellen. Entsorgungskonzept mit
zeichnerischen Darstellungen nach Unterlagen des AG
vorlegen.
für Abfälle und Ausbaustoffe, die keine gefährlichen
Stoffe gemäß AVV enthalten.
mit Bereitstellungsflächen innerhalb der Baustelle
nach Unterlagen des AG.
Lageplan '5-1_Lageplan Bestand'
Verwertung von Ausbaustoffen 'Auflistung in
Tabellenform'
Entsorgungskonzept '1 Fach digital in pdf-Format'
Vorlagen zur Dokumentation '4 Wochen nach
Auftragserteilung'
Die Deklarationsanalysen nach den Annahmeparametern
der Entsorgungsanlagen werden gesondert vergütet.
Menge: 1,000 Psch

**00.01.0002 Kontr. d. Arbeitsstellensicherung**
Kontrolle der Arbeitsstellensicherung gemäß ZTV- SA
durchführen. Die Kontrolle ist unmittelbar nach deren
Durchführung zu erfassen und zu dokumentieren.
Arbeits- u . Hilfsmittel sind vom AN zu stellen und vom
AG jederzeit zugänglich zu machen.
Kontrolle einmal täglich, an arbeitsfreien Tagen einmal
täglich.
Kontrolle durch schriftliche Dokumentation.
Menge: 60,000 d

**00.01.0003 Stellung Abfallbeauftragten**
Stellung eines Abfallbeauftragten für die Dauer der
Bauzeit für die Durchsetzung und Überwachung des
Abfallmanagements, sowie Erstellung der rechtlichen
Dokumentation entsprechend der BB Kapitel 3.6 Abfälle.
Menge: 1,000 Psch

**00.01.0004 Erstellung Beweissicherungsprogramm**
Erstellung Beweissicherungsprogramm zur Feststellung
des Zustandes der Straßenbefestigung,
Geländeoberflächen und weitere baulichen Anlagen im
Baubereich, die im Einflussbereich der Baumaßnahme
liegen.
Das Beweissicherungsprogramm soll folgendes beinhalten:
-Auflistung - mit Lageplan- der beweiszusichernden
Objekte und Anlagen
-Termine der Erstzustandsaufnahmen und
Endzustandsaufnahme (nach Bauende)
-Beschreibung des Beweissicherungsverfahrens.
Das Beweissicherungsprogramm ist spätestens 7 Tage vor
Durchführung der Erstzustandsaufnahme dem AG zur
Genehmigung vorzulegen.
Änderungswünsche de AG sind einzuarbeiten und werden
nicht gesondert vergütet.
Lieferung an AG in 2 - facher Ausführung in Papier und
als PDF.
Menge: 1,000 Psch

**00.01.0005 Beweissicherungsverfahren vor Baubeginn gemäß Angaben in BB durchführen**
Beweissicherungsverfahren an Straßen, Grundstücken und
Anlagen vor Baubeginn gemäß Angaben in Baubeschreibung
durchführen.

Die Beweissicherung ist durch einen öffentlich
bestellten Gutachter des AN vor Baubeginn und nach
Abschluss der Maßnahme zu erbringen.
Beweissicherungen vor Aufnahme der Bautätigkeit in
Regie des AN unter Zugegensein des AG bzw. der
Bauüberwachung des AG und den entsprechenden
Eigentümern bzw. dinglich Berechtigten, zuständigen
Behörden durchführen. Während der Bauarbeiten ist eine
Überwachung und nach Beendigung eine
Abschlussbegutachtung mit Abschlussprotokoll
durchzuführen.
Beweissicherung für gesamten Baubereich sowie im
Zufahrtsbereich zur Baustelle vorhandene Wege und
Straßen, die an den Baubereich angrenzenden Grundstücke
und Anlagen, einschl. BE-Flächen. Besonderer
Schwerpunkt ist die Darstellung der Zustände der
Stützwand der DB Netz AG. Ebenso ist der Zustand von
privaten Flächen, die bauzeitlich genutzt werden zu
dokumentieren.

Beweissicherungsverfahren durchführen und dokumentieren
evtl. vorhandene Schäden aller Art aufnehmen u. ggfs.
sichern (z.B. Gipsmarken). Dokumentation erstellen. Das
Anbringen von  Rissmarken darf nur mit Zustimmung des
jeweiligen Grundstückseigentümers. Ablehnungen seitens
des Grundstückseigentümers hierzu sind zu
protokollieren und bestätigen zu lassen.

Eventuelle Schadensersatzansprüche der Eigentümer
hinsichtlich Schäden, welche durch die Bautätigkeit
verursacht wurden, gehen zu Lasten des AN und sind
zwischen diesem und den Betroffenen eigenständig zu
regulieren.
Über die Besichtigung Protokolle anfertigen und von
allen Beteiligten unterschreiben lassen sowie Kopien
der Protokolle an alle Beteiligten aushändigen.
Protokolle durch Fotos ergänzen. Angebrachte Gipsmarken
sind zu datieren und laufend zu kontrollieren.
Die Beweissicherung ist 3 Tage vor Baubeginn in Form
einer Dokumentation (einschl. Fotos, zeichnerische
Unterlagen in digitaler Form als PDF und 1-fach in
Papier) dem AG und den entsprechenden Eigentümern bzw.
Eigendinglich Berechtigten, zuständigen Behörden  zur
Unterschrift vorzulegen.
Nach Bauabschluss ist ein Nachgutachten im selben
Umfang vorzulegen. Dabei ist der Vergleich zwischen dem
Gutachten vom Baubeginn zu dem Nachgutachten nach
Bauabschluss herzustellen und die Veränderungen sind zu
dokumentieren. Die Datenträger und Negative sind
insgesamt in 3-facher Ausfertigung  für Vor- und
Nachschaugutachten gemäß RL 14/10 zu übergeben.
Menge: 1,000 Psch

**00.01.0006 zusätzl Vorankündigung BG**
Anpassung der Arbeits- und Sicherheitsunterlagen,
Gefährdungsbeurteilung und Anzeige der Arbeiten bei der
zuständigen Arbeitsschutzbehörde und
Berufsgenossenschaft bezüglich des Arbeitens im
kontaminierten Bereich (Asbest und KMF)
Menge: 1,000 Psch

**00.01.0007 Vorankündigung erstellen**
StL-Nr. 219101508
Vorankündigung gemäß Baustellenverordnung erstellen und
spätestens zwei Wochen vor Einrichten der Baustelle der
zuständigen Behörde übermitteln. Vorankündigung sichtbar und witterungsgeschützt auf der Baustelle aushängen. Bei erheblichen Änderungen während der Bauzeit
anpassen.
Menge: 1,000 Psch
Zuordnung: 101

**00.01.0008 Schutzgerüst herstellen*Wasserd.Abdeckung*Erdung, Berührung**
StL-Nr. 2221162069191
Schutzgerüst, einschließlich ggf. erforderlicher
Gründung, nach statischen, konstruktiven und sicherheitstechnischen Erfordernissen herstellen und beseitigen, für den Zeitraum der eigenen Leistung vorhalten
und unterhalten. Art, Zweck und geometrische Abmessung
des Gerüstes nach Unterlagen des AG.
Gerüst 'für den Ausbau von gefährlichem Abfall'
Gerüst mit wasserdichter Abdeckung.
Einrichtungen ' unterhalb der Albrechtstraßenbrücke '
Erdungs- und Berührungsschutzmaßnahmen nach Unterlagen
des AG herstellen.
Menge: 1,000 Psch
Zuordnung: 116

#### Unterabschnitt 00.02 Verkehrssicherung

**00.02.0001 Antrag VAO,Gehweg- & Busspursperrg**
Beantragung einer VAO für die Gehweg- und
Busspursperrung mit der BVG in der der
Kuhligkshofstraße als Baustellenzufahrt zur BE und
Einrichtungsfläche.
Menge: 1,000 Psch
Zuordnung: 102

**00.02.0002 Verkehrssicherung läng.Dauer aufst. Arbeitsstelle*Kontr.ges.vergüt.**
Verkehrssicherung an Arbeitsstellen von längerer Dauer
aufstellen und beseitigen. Vorhalten, Warten und
Betreiben werden gesondert vergütet. Vorübergehende
Sicherungsmaßnahmen durchführen. Vorübergehende
Markierung, transportable Lichtsignalanlage, bauliches
Leitelement und transportable Schutzeinrichtung werden
gesondert vergütet. 70 v.H. der Pauschale werden nach
betriebsfertigem Aufstellen, der Rest nach Beseitigen
vergütet.
Verkehrssicherung an Arbeitsstelle.
Kontrolle gem. ZTV-SA für die gesamte
Arbeitsstellensicherung wird gesondert vergütet.
Menge: 1,000 Psch

**00.02.0003 Verkehrssicherungsplan/ Verkehrsführungsplan Arbeitsstelle*Verk.konzept AG Verkehrsr. Anordnung einholen**
Verkehrssicherungsplan/Verkehrsführungsplan
für Verkehrssicherung an Arbeitsstelle erstellen.
Verkehrsrechtliche Anordnung einholen und zugehörige
Unterlagen erstellen. Erforderliche Ortsbesichtigungen
zur Erstellung der Planunterlagen für die
verkehrsrechtliche Anordnung durchführen.
Dreimaliges Anpassen ist einzukalkulieren
Anfallende Gebühren sind einzukalkulieren
Menge: 1,000 Psch

**00.02.0004 Verkehrssicherung läng. Dauer vorh. Arbeitsstelle**
Verkehrssicherung an Arbeitsstellen von längerer Dauer
vorhalten, warten und betreiben. Vorübergehende Sicherungsmaßnahmen durchführen. Die Vergütung erfolgt nach
der vom AG festgelegten Einsatzzeit.
Verkehrssicherung an Arbeitsstelle.
Menge: 60,000 d

**00.02.0005 Kontrolle d. Verkehrss. an Arb.st. zwei bzw. einmal*schrift.Dokument**
StL-Nr. 22110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 60,000 d

**00.02.0006 Verkehrsschild aufbauen u. abbauen*Größe 2 Typ RA2*Höhe 2,00 m**
StL-Nr. 221105203922003
Verkehrsschild aufbauen und abbauen. Vorhalten, Kontrolle, Wartung und Instandsetzung werden gesondert
vergütet. Aufstellvorrichtung nach statischen Erfordernissen. Vorübergehende Verkehrssicherungsmaßnahmen
durchführen. 70 v. H. des Preises werden nach Aufbau,
der Rest nach Abbau vergütet.
Verkehrsschild 'VZ 101 '
Größe 2.
Retroreflektierend mit Folie Klasse RA2.
Aufstellhöhe über der Verkehrsfläche = 2,00 m.
Menge: 1,000 St

**00.02.0007 Verkehrsschild vorhalten wie Vorposition**
StL-Nr. 22110520501
Verkehrsschild vorhalten, warten und instand setzen.
Vorübergehende Verkehrssicherungsmaßnahmen durchführen.
Die Kontrolle wird gesondert vergütet.
Verkehrsschild wie in Vorposition beschrieben.
Menge: 90,000 Std

**00.02.0008 Verkehrsschild aufbauen u. abbauen*Größe 2 Typ RA2*Höhe 2,00 m**
StL-Nr. 221105203922003
Verkehrsschild aufbauen und abbauen. Vorhalten, Kontrolle, Wartung und Instandsetzung werden gesondert
vergütet. Aufstellvorrichtung nach statischen Erfordernissen. Vorübergehende Verkehrssicherungsmaßnahmen
durchführen. 70 v. H. des Preises werden nach Aufbau,
der Rest nach Abbau vergütet.
Verkehrsschild 'VZ 123 '
Größe 2.
Retroreflektierend mit Folie Klasse RA2.
Aufstellhöhe über der Verkehrsfläche = 2,00 m.
Menge: 1,000 St

**00.02.0009 Verkehrsschild vorhalten wie Vorposition**
StL-Nr. 22110520501
Verkehrsschild vorhalten, warten und instand setzen.
Vorübergehende Verkehrssicherungsmaßnahmen durchführen.
Die Kontrolle wird gesondert vergütet.
Verkehrsschild wie in Vorposition beschrieben.
Menge: 90,000 Std

**00.02.0010 Verkehrsschild aufbauen u. abbauen*Größe 2 Typ RA2*Höhe 2,00 m**
StL-Nr. 221105203922003
Verkehrsschild aufbauen und abbauen. Vorhalten, Kontrolle, Wartung und Instandsetzung werden gesondert
vergütet. Aufstellvorrichtung nach statischen Erfordernissen. Vorübergehende Verkehrssicherungsmaßnahmen
durchführen. 70 v. H. des Preises werden nach Aufbau,
der Rest nach Abbau vergütet.
Verkehrsschild 'ZZ 1007-33 (Baustellenausfahrt) '
Größe 2.
Retroreflektierend mit Folie Klasse RA2.
Aufstellhöhe über der Verkehrsfläche = 2,00 m.
Menge: 1,000 St

**00.02.0011 Verkehrsschild vorhalten wie Vorposition**
StL-Nr. 22110520501
Verkehrsschild vorhalten, warten und instand setzen.
Vorübergehende Verkehrssicherungsmaßnahmen durchführen.
Die Kontrolle wird gesondert vergütet.
Verkehrsschild wie in Vorposition beschrieben.
Menge: 90,000 Std

**00.02.0012 Verkehrsschild aufbauen u. abbauen*Größe 2 Typ RA2*Höhe 2,00 m**
StL-Nr. 221105203922003
Verkehrsschild aufbauen und abbauen. Vorhalten, Kontrolle, Wartung und Instandsetzung werden gesondert
vergütet. Aufstellvorrichtung nach statischen Erfordernissen. Vorübergehende Verkehrssicherungsmaßnahmen
durchführen. 70 v. H. des Preises werden nach Aufbau,
der Rest nach Abbau vergütet.
Verkehrsschild 'VZ 209-30 (Fahrtrichtung geradeaus) '
Größe 2.
Retroreflektierend mit Folie Klasse RA2.
Aufstellhöhe über der Verkehrsfläche = 2,00 m.
Menge: 1,000 St

**00.02.0013 Verkehrsschild vorhalten wie Vorposition**
StL-Nr. 22110520501
Verkehrsschild vorhalten, warten und instand setzen.
Vorübergehende Verkehrssicherungsmaßnahmen durchführen.
Die Kontrolle wird gesondert vergütet.
Verkehrsschild wie in Vorposition beschrieben.
Menge: 90,000 Std

**00.02.0014 Verkehrsschild aufbauen u. abbauen*Größe 2 Typ RA2*Höhe 2,00 m**
StL-Nr. 221105203922003
Verkehrsschild aufbauen und abbauen. Vorhalten, Kontrolle, Wartung und Instandsetzung werden gesondert
vergütet. Aufstellvorrichtung nach statischen Erfordernissen. Vorübergehende Verkehrssicherungsmaßnahmen
durchführen. 70 v. H. des Preises werden nach Aufbau,
der Rest nach Abbau vergütet.
Verkehrsschild 'ZZ 1028-30 (Baustellenfahrzeuge frei).
'
Größe 2.
Retroreflektierend mit Folie Klasse RA2.
Aufstellhöhe über der Verkehrsfläche = 2,00 m.
Menge: 1,000 St

**00.02.0015 Verkehrsschild vorhalten wie Vorposition**
StL-Nr. 22110520501
Verkehrsschild vorhalten, warten und instand setzen.
Vorübergehende Verkehrssicherungsmaßnahmen durchführen.
Die Kontrolle wird gesondert vergütet.
Verkehrsschild wie in Vorposition beschrieben.
Menge: 90,000 Std

**00.02.0016 Hinweissschild aufbauen u. abbauen Hinweisschild für S- und U-Bahn Typ RA2*Höhe 2,00 m**
Hinweissschild aufbauen und abbauen. Vorhalten, Kontrolle, Wartung und Instandsetzung werden gesondert
vergütet. Aufstellvorrichtung nach statischen Erfordernissen. Vorübergehende Verkehrssicherungsmaßnahmen
durchführen. 70 v. H. des Preises werden nach Aufbau,
der Rest nach Abbau vergütet.
Hinweisschild für S- und U-Bahn.
Größe: 50 x 30 cm..
Retroreflektierend mit Folie Klasse RA2.
Befestigung an Bauzaun herstellen.
Höhe über der Verkehrsfläche = 2,00 m.
Menge: 2,000 St

**00.02.0017 Hinweisschild vorhalten wie Vorposition**
Hinweisschild vorhalten, warten und instand setzen.
Vorübergehende Verkehrssicherungsmaßnahmen durchführen.
Die Kontrolle wird gesondert vergütet.
Verkehrsschild wie in Vorposition beschrieben.
Menge: 150,000 Std

#### Unterabschnitt 00.03 Baufeldfreimachung

**00.03.0001 Fläche abräumen**
StL-Nr. 22110600200000009
Fläche nach Unterlagen des AG abräumen.
Räumgut 'Siedlungsabfälle AVV-Nr. 20 03 99,
nach Wahl des AN verwerten. '
Menge: 1,000 Psch

**00.03.0002 Absperrpfosten aufb.einbetoniert**
Absperrpfosten lagern und in Abstimmung mit AN nach
Fertigstellung der Baumaßnahme wieder aufbauen.
Ausbauort = Baufeld und im  Bereich bauzeitliche
Fußgängerführung.
Material = Stahl.
Höhe = bis 1100 mm,
Absperrpfosten sind einbetoniert.
Ausführung in Abschnitten.
Erforderliche Erdarbeiten ausführen.
Menge: 3,000 St

### Abschnitt 01 Abbruch, Flächenbe., Aufbauten

#### Unterabschnitt 01.00 Abbruch: Asia-Wok + Metro Döner

**01.00.0001 ELT rückbauen u. entsorgen**
Sämtliche Einrichtungen der Elektrotechnik rückbauen u.
entsorgen.

- Beleuchtung, Steckdosen
- Stromquellen
- Anschlussleitungen
- Schalt- und Steuereinrichtungen
- Handgehaltene elektrische Betriebsmittel
Menge: 1,000 Psch

**01.00.0002 Medienleitungen verschließen**
Medienleitungen fachgerecht verschließen.
Medienleitungen:

- Fernmeldeanlage
- Gasleitung
- Wasser
- Strom
- Abwasser
Menge: 1,000 Psch

**01.00.0003 Pavillon abbrechen Verwerten**
Pavillon nach Unterlagen des AG abbrechen.
Bauteil = Dach, Tragwerk, Wände, Fassade, Fußboden,
Türen.
Bodenplatte wird gesondert vergütet.
Abgerechnet wird nach Volumen des umbauten Raumes.
Material nach Unterlagen des AG.
Fläche = 142 m2.
Höhe = bis 3,00 m.
Abbruchgut nach Wahl des AN verwerten.

Aufbau:
Dach:
- Flachdach mit bituminierten Dachbahnen, Kiesschüttung
als - Kaltdach,
- Dachschalung direkt auf Deckenbalken und Stahlträger
- 14/26 cm Holzbalkendecke NH-C24,
- 160 mm Wärmedämmung zwischen Holzbalken
- Trockenbauplatten untersteitig,

Tragwerk:
- Stahlbeton/Stahlstützen
- Mauerwerk,

Außenwände:
24 cm Kalksandsteinmauerwerk
und bewehrter Beton

Vorgehängte Fassade:
- 12 mm Hinterlüftete Eternitfassade
- ca. 8 cm Tragprofil + Luftschicht
- 10 cm Außendämmung nach EnEV,

Glasfassade:
- Wärmeschutzisolierverglasung zweimal ESG 8 mm,
- Pfosten-Riegel-Konstruktion aus Aluminium

Innenwände:
- Mauerwerk, Stahlbeton,
- Trockenbau (doppelt beplankt mit Gipskarton d=
125-205 mm)

Sanitärbereich:
- GK-Vorsatzschale
- Wände 2 m hoch mit keramische Fliesen im Dünnbett

Fußboden:
- keramische Fliesen im Dünnbett

Außentüren:
- Glastüren,
- Aluminiumtüren,

Innentüren:
-echtholzfuniert mit Holzzargen

Detailierte Angaben sind den Unterlagen des AG zu
entnehmen.
Menge: 430,000 m3

**01.00.0004 Demontage innenlieg Dämmung**
Demontage für den Rückbau von innenliegend verbauten
Styropordämmmaterialien aus Dach-, Decken-,
Wandaufbauten großer Pavillon. Styropordämmlagen
separieren von anliegender KMF-Dämmlage. Demontieren,
verpacken und bis zur Entsorgung zwischenlagern.
Arbeiten entsprechend den Anforderungen der TRGS 521.
Menge: 300,000 m2

**01.00.0005 Entsorgung Styropor mit WHO Fasern**
Material (Styroporabfälle mit WHO Fasern)aus Boden,
Decken, Wänden des Pavillons
Menge: 2,000 t

**01.00.0006 Entsorgung KMF-Dämmlage+WHO Fasern**
Material (KMF-Dämmlage mit WHO Fasern)aus Boden,
Decken, Wänden des Pavillons
Menge: 300,000 m2

**01.00.0007 Abschottung Arbeitsbereiche**
Abschottung der Arbeitsbereiche nach den Forderungen
der Berufsgenossenschaft für Abbrucharbeiten mit
gefährlichen Abfällen. Die Abschottung ist so
aufzustellen, dass der Dritte ebenfalls vor den
Immissionen der Abrissarbeiten geschützt sind.
Menge: 1,000 Psch

**01.00.0008 Deklarationsanalysen durchführen**
Deklarationsanalysen nach EBV/DepV/LAGA je
Abfallschlüssel durchführen.
Analyseinstitut mit erforderlicher Zulassung.
Deklarationsanalyse erstellen lassen. Ergebnis der
Analyse an den AG nach Unterlagen des AG liefern.
Deklarationsanalysen für Material des Abbruchs des
abzubrechenden Pavillions.
Menge: 10,000 St

#### Unterabschnitt 01.01 Abbruch: Kompakt Shop

**01.01.0001 ELT rückbauen u. entsorgen**
Sämtliche Einrichtungen der Elektrotechnik rückbauen u.
entsorgen.

- Beleuchtung, Steckdosen
- Stromquellen
- Anschlussleitungen
- Schalt- und Steuereinrichtungen
- Handgehaltene elektrische Betriebsmittel
Menge: 1,000 Psch

**01.01.0002 Medienleitungen verschließen**
Medienleitungen fachgerecht verschließen.
Medienleitungen:

- Fernmeldeanlage
- Gasleitung
- Wasser
- Strom
- Abwasser
Menge: 1,000 Psch

**01.01.0003 Pavillon abbrechen Verwerten**
Pavillon nach Unterlagen des AG abbrechen.
Bauteil = Dach, Tragwerk, Wände, Fassade, Fußboden,
Türen.
Bodenplatte wird gesondert vergütet.
Abgerechnet wird nach Volumen des umbauten Raumes.
Material nach Unterlagen des AG.
Fläche = 58 m2.
Höhe = bis 3,00 m.
Abbruchgut nach Wahl des AN verwerten.

Aufbau:
Dach:
- Flachdach mit bituminierten Dachbahnen, Kiesschüttung
als - Kaltdach,
- Dachschalung direkt auf Deckenbalken und Stahlträger
- 14/26 cm Holzbalkendecke NH-C24,
- 160 mm Wärmedämmung zwischen Holzbalken
- Trockenbauplatten untersteitig,

Tragwerk:
- Stahlbeton/Stahlstützen
- Mauerwerk,

Außenwände:
24 cm Kalksandsteinmauerwerk
und bewehrter Beton

Vorgehängte Fassade:
- 12 mm Hinterlüftete Eternitfassade
- ca. 8 cm Tragprofil + Luftschicht
- 10 cm Außendämmung nach EnEV,

Glasfassade:
- Wärmeschutzisolierverglasung zweimal ESG 8 mm,
- Pfosten-Riegel-Konstruktion aus Aluminium

Innenwände:
- Mauerwerk, Stahlbeton,
- Trockenbau (doppelt beplankt mit Gipskarton d=
125-205 mm)

Sanitärbereich:
- GK-Vorsatzschale
- Wände 2 m hoch mit keramische Fliesen im Dünnbett

Fußboden:
- keramische Fliesen im Dünnbett

Außentüren:
- Glastüren,
- Aluminiumtüren,

Innentüren:
-echtholzfuniert mit Holzzargen

Detailierte Angaben sind den Unterlagen des AG zu
entnehmen.
Menge: 175,000 m3

**01.01.0004 Demontage innenlieg Dämmung**
Demontage für den Rückbau von innenliegend verbauten
Styropordämmmaterialien aus Dach-, Decken-,
Wandaufbauten großer Pavillon. Styropordämmlagen
separieren von anliegender KMF-Dämmlage. Demontieren,
verpacken und bis zur Entsorgung zwischenlagern.
Arbeiten entsprechend den Anforderungen der TRGS 521.
Menge: 150,163 m2

**01.01.0005 Entsorgung Styropor mit WHO Fasern**
Material (Styroporabfälle mit WHO Fasern)aus Boden,
Decken, Wänden des Pavillons
Menge: 25,289 t

**01.01.0006 Entsorgung KMF-Dämmlage+WHO Fasern**
Material (KMF-Dämmlage mit WHO Fasern)aus Boden,
Decken, Wänden des Pavillons
Menge: 150,000 m2

**01.01.0007 Abschottung Arbeitsbereiche**
Abschottung der Arbeitsbereiche nach den Forderungen
der Berufsgenossenschaft für Abbrucharbeiten mit
gefährlichen Abfällen. Die Abschottung ist so
aufzustellen, dass der Dritte ebenfalls vor den
Immissionen der Abrissarbeiten geschützt sind.
Menge: 1,000 Psch

**01.01.0008 Deklarationsanalysen durchführen**
Deklarationsanalysen nach EBV/DepV/LAGA je
Abfallschlüssel durchführen.
Analyseinstitut mit erforderlicher Zulassung.
Deklarationsanalyse erstellen lassen. Ergebnis der
Analyse an den AG nach Unterlagen des AG liefern.
Deklarationsanalysen für Material des Abbruchs des
abzubrechenden Pavillions.
Menge: 3,000 St

#### Unterabschnitt 01.02 Erdarbeiten

**01.02.0001 Boden liefern, einbauen, verdichten**
Bodenmaterial liefern, zum Einbauort (Pavillon)
transportieren. Lagenweise einbauen und verdichten.
Material Zuordnungsklasse Z0, Bodenart F1, nicht
frostempfindlich.
Menge: 30,000 m3

**01.02.0002 Suchgraben herstellen Tiefe bis 1,25 m*Boden einb.u.v.**
StL-Nr. 221108911010001
Suchgraben nach Unterlagen des AG einschließlich Handschachtung herstellen. Aushub zur Wiederverwendung
seitlich lagern. Beschreibung der Homogenbereiche nach
Unterlagen des AG. Abgerechnet wird nach Abtragsprofilen.
Grabentiefe bis 1,25 m.
Seitlich gelagerten Boden einbauen und verdichten.
Menge: 10,000 m3

#### Unterabschnitt 01.03 Pflasterarbeiten

**01.03.0001 Plattenbel. mit Pl. a. Bet. herst.*Platten 40/40/8*Bett.0/4 30 v. H.**
StL-Nr. 221115202902919
Plattenbelag mit Platten aus Beton einschließlich handelsüblicher Ergänzungsplatten herstellen. Äußere Be-
schaffenheit (Oberfläche und Farbgestaltung) der Platten, Trassierung des Plattenbelages und Verlegung der
Platten im Kurvenbereich nach Unterlagen des AG.
In Flächen 'der rückgebauten Gebäude.'
Format für Rastermaß = 40/40/8 cm.
Platten 'gemäß Bestand verlegen. '
Bettung aus Baustoffgemisch 0/4, Anteil an Körnung unter 2 mm max. 30 Massenprozent, E CS35, C 90/3.
Fuge 'mit Zementmörtel füllen.
Einschließlich erforderlicher Schneidarbeiten und
Entsorgung von Steinen, Restmaterial o.ä..'
Menge: 200,000 m2

**01.03.0002 Pflasterd. gebBw. mit Mosaikpfl. Streifen, Zwickel*Flächen ü.0,5-2m2 St.50/50/50*Granit Bett.mörtel 0/4*Haftvermittler Fuge Typ A**
StL-Nr. 22111516712211110
Pflasterdecke in gebundener Bauweise mit Mosaikpflastersteinen aus Naturstein herstellen. Bearbeitung der
Oberfläche der Mosaikpflastersteine nach Unterlagen des
AG.
Haftzugfestigkeit zwischen Pflasterstein und Bettung
sowie zwischen Pflasterstein und Fugenfüllung im fertigen Zustand mind. 0,6 MPa im Einzelwert.
In Streifen, Zwickeln und anderen Kleinflächen.
Einzelflächen über 0,50 bis 2,00 m2.
Format für Rastermaß = 50/50/50 mm.
Pflasterstein aus Granit.
Bettungsmörtel 0/4. Wasserdurchlässigkeit größer 5 * 10
exp -5 m/s. Druckfestigkeit mind. 30 MPa im Mittel und
mind. 25 MPa im Einzelwert. Biegezugfestigkeit mind. 5
MPa im Mittel und mind. 4 MPa im Einzelwert.
Haftzugfestigkeit mind. 1,5 MPa im Mittel und mind. 1,2
MPa im Einzelwert.
Abfall der Druckfestigkeit nach Frosttauwechselversuch
im Mittel max. 10 v.H., im Einzelwert max. 20 v.H.
Haftvermittler zwischen Bettung und Pflaster einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Menge: 20,000 m2

### Abschnitt 02 Rückbau Pavillon: Fläche

#### Unterabschnitt 02.00 Abbrucharbeiten Flächenbefestigung

**02.00.0001 Natursteinpflasterdecke aufnehmen Kantenl. b. 6 cm*Granit Fugenmörtel hydr.*ungeb. Bettung Verwertung AN**
StL-Nr. 223115002113101
Natursteinpflasterdecke aufnehmen. Aufnehmen der Tragschicht wird gesondert vergütet.
Abmessung = Pflasterstein mit Kantenlänge bis 6 cm.
Pflasterstein aus Granit.
Mit Fugenfüllung aus hydraulisch gebundenem Fugenmörtel.
Bettung aus ungebundenem Bettungsmaterial.
Steine und übriges Aufbruchgut nach Wahl des AN verwerten.
Menge: 22,000 m2
Zuordnung: 115

**02.00.0002 Plattenbelag aus Beton aufnehmen 8-10 cm dick*Fugenmört. hydr. ungeb. Bettung*Verwertung AN**
StL-Nr. 221115021521300
Plattenbelag mit Platten aus Beton aufnehmen. Aufnehmen
der Tragschicht wird gesondert vergütet.
Platte 8 bis 10 cm dick.
Mit Fugenfüllung aus hydraulisch gebundenem Fu-
genmörtel.
Bettung aus ungebundenem Bettungsmaterial.
Platten und übriges Aufbruchgut nach Wahl des AN verwerten.
Menge: 65,000 m2

**02.00.0003 Tragschicht m. hydr. Bindem. aufn.*Beton o.Bewehrung**
StL-Nr. 221114030939099
Tragschicht mit hydraulischem Bindemittel aufnehmen.
Fläche 'im Bereichen um den Pavillion.'
Betontragschicht ohne Bewehrung.
Ausbautiefe 'über 25 bis 40 cm'
Ausbaustoffe 'nach Wahl des AN verwerten.'
Menge: 90,000 m2

### Abschnitt 03 Einfriedung

#### Unterabschnitt 03.00 Zaunbauarbeiten

**03.00.0001 Zaun aufnehmen, einschließlich**
Zaun aufnehmen, einschließlich Verstrebungen.
Stahlgitterzaun.
Zaunhöhe über 2,00 bis 3,50 m.
Pfosten aus Stahl.
Pfostenabstand über 2,00 bis 3,00 m.
Pfosten mit Einzelfundament aus Beton, Durchmesser bis
30 cm, Tiefe bis 80 cm.
Pfostenlöcher 'zur Wiederverwendung verfüllen'
Wiederverwendbares Zaunmaterial säubern und zum Lagerplatz nach Unterlagen des AG fördern und abladen. Übriges Material nach Wahl des AN verwerten.
Menge: 100,000 m

**03.00.0002 Tor, zweiflügelig, für**
Tor, zweiflügelig, für Stahlgitterzaun, einschließlich
der erforderlichen Erdarbeiten herstellen. Tor mit
Feststeller für den geöffneten Zustand. Für den geschlossenen Zustand Auflaufbock mit Feststellriegel der
bei geschlossenem Tor nicht geöffnet werden kann.
Stahlteile feuerverzinkt. Zubehör- und Verbindungsteile
aus nichtrostendem Stahl mind. der Stahlsorte A2. Zaunanschluss herstellen.
Torhöhe = 2,53 m, Pfostenlänge = 3,75 m.
Torbreite = 5,00 m, beidseitig Pfosten aus Stahl,
120x120x4 mm, regensicher abgedeckt. Betonfundamente
C 12/15, 70x70x80 cm.
Stahlrahmen, 60x40x2 mm, Übersteigschutz mit Zackenschiene.
Rahmenfüllung Doppelstabmatte aus Drahtstäben. Senkrechte Drähte 6 mm, zwei waagerechte Drähte 6 mm, Ma-
schenweite 50x200 mm.
Pfosten und Rahmen pulverbeschichtet, moosgrün,
RAL 6005. Drückergarnitur starr, mit Zylinderschloss
und 3 Schlüsseln.
Bodenklasse 3 bis 5, Überschüssiges Aushubmaterial nach
Wahl des AN verwerten.
Menge: 5,000 St

**03.00.0003 Stahlgitterzaun einschließlich der**
Stahlgitterzaun einschließlich der erforderlichen Erdarbeiten herstellen. Stahlteile feuerverzinkt. Verbindungsteile aus nichtrostendem Stahl mind. Stahlsorte
A2. Eck- und Endausbildung werden gesondert vergütet.
Zaunhöhe = 3,00 m bis 4,00 m.
Pfosten aus Stahl, regensicher abgedeckt, Abmessung
60x40x2 mm.
Pfostenlänge bis 4,70 m. Betonfundament C12/15,
Durchmesser = 40 cm, Tiefe = 80 cm, bis 5 cm unter Oberkante
Gelände.
Feldlänge = 2,50 m.
Doppelstabmatte aus Drahtstäben. Senkrechte Drähte 6mm,
zwei waagerechte Drähte 6 mm, Maschenweite 50x200 mm.
Oberer Abschluss überstehend.
Pulverbeschichtung moosgrün, RAL 6005.
Bodenklasse 3 bis 5, Überschüssiges Aushubmaterial nach
Wahl des AN verwerten.
Menge: 250,000 m

**03.00.0004 Eckausbild.f.St.gitterz.herst.(Zul)**
StL-Nr. 221128223
Eckausbildung für Stahlgitterzaun mit Eckverbindern und
Schrauben fachgerecht herstellen. Matten kürzen und anpassen. Korrosionsschutz an den Schnittstellen herstellen.
Menge: 7,000 St
Zuordnung: 128

**03.00.0005 Endausbild.f.St.gitterz.herst.(Zul)**
StL-Nr. 221128225
Endausbildung für Stahlgitterzaun fachgerecht herstellen. Matten eventuell kürzen und anpassen. Korrosionsschutz an den Schnittstellen herstellen.
Menge: 6,000 St
Zuordnung: 128

**03.00.0006 Zulage Höhensprünge**
Höhensprünge >10cm. Abrechnung nach Anzahl
Pfosten/Zaunanschluss beidseitig
Menge: 1,000 St

**03.00.0007 Zulage Wandanschluss**
Abrechnung nach Anzahl Anschlüsse
Menge: 6,000 St

**03.00.0008 Zulage Passfelder**
Abrechnug nach Anzahl Zaunfelder/Anschluss Pfosten
beidseitig
Menge: 5,000 St

USt %: 19,00
